# ARV Baumfällung AM Michendorf 2026-2028
Angebotsaufforderung (GAEB 90, DA83)
Währung: EUR
Auftraggeber: Autobahn GmbH des Bundes

## ARV Baumfällung AM Michendorf 2026-2028
Datum: 27.08.26

### Abschnitt 00 Baustellensicherung

#### Unterabschnitt 00.00 Baustelleneinrichtung

**00.00.0001 Baustelle einrichten Saemtl. LV-Abschn.**
Geraete, Werkzeuge und sonstige Betriebsmittel, die zur
vertragsgemaessen Durchfuehrung der Bauleistungen
erforderlich sind, auf die Baustelle bringen,
bereitstellen und  soweit der Geraeteeinsatz nicht
gesondert berechnet wird  betriebsfertig aufstellen
einschl. der dafuer notwendigen Arbeiten. Die
erforderlichen festen Anlagen herstellen. Baubueros,
Unterkuenfte, Werkstaetten, Lagerschuppen und dgl. ,
soweit erforderlich, abtransportieren, aufbauen und
einrichten. Strom-, Wasser-, Fernsprechanschluss sowie
Entsorgungseinrichtungen und dgl. Fuer die Baustelle,
soweit erforderlich herstellen. Bei Bedarf Zufahrtswege
zur Baustelle, sowie Lagerplaetze, sonstige
Platzbefestigungen und Wege im Baustellenbereich
anlegen. Oberbodenarbeiten einschl. Beseitigung von
Aufwuchs fuer die Baustelleneinrichtung soweit
erforderlich, ausfuehren. Flaechen beschaffen, sofern
die vom AG zur Verfügung gestellten nicht ausreichen.
Kosten fuer Vorhalten, Unterhalten und Betreiben der
Geraete, Anlagen und Einrichtungen einschl. Mieten,
Pachten, Gebuehren und dgl.
Soweit nicht fuer bestimmte Leistungen fuer das
Einrichten der Baustelle gesonderte Positionen im
Leistungsverzeichnis enthalten sind, gilt die Position
fuer alle Leistungen saemtlicher Abschnitte des
Leistungsverzeichnisses.

1 Stück = 1 Abruf
Menge: 25,000 St

**00.00.0002 Baustelle raeumen Saemtl.LV-Abschn.**
Baustelle von allen Geraeten, Anlagen, Einrichtungen
und dgl. raeumen. Benutzte Flaechen und Wege
entsprechend dem urspruenglichen Zustand unter Wahrung
der landschaftspflegerischen Belange ordnungsgemaess
herrichten. Verunreinigungen beseitigen. Soweit nicht
fuer bestimmte Leistungen fuer das Raeumen der
Baustelle gesonderte Positionen im Leistungsverzeichnis
enthalten sind, gilt die Position fuer alle Leistungen
saemtlicher Abschnitte des Leistungsverzeichnisses.

1 Stück = 1 Abruf
Menge: 25,000 St

**00.00.0003 Havariepauschale 24 h**
Havariepauschale
Havariepauschale als Zulage zur Baustelleneinrichtung
bei einem vom AG geforderten Einsatz, werktags,
innerhalb von 24h ab der Auslöse durch die AM.
Alle Mehraufwendungen eines Havarieeinsatzes (Lohn-,
Maschienen und Materialkosten) sind in den EP dieser
Position einzurechnen und werden nicht gesondert
vergütet.
Durchführung dieser Leistungen nur in Abstimmung mit
AG.
Menge: 2,000 St

#### Unterabschnitt 00.01 Verkehrssicherung

**00.01.0001 Einholung der VAO**
Einholen der erforderlichen verkehrsrechtlichen
Genehmigung und Anordnung nach StVO für
verkehrsbeeinflussende Maßnahmen als Jahresgenehmigung.
Die Gebühren werden nicht gesondert vergütet.
Menge: 1,000 Psch

**00.01.0002 Verk.sich. kürzerer Dauer durchf. RSA Regelplan D III/1r mod. Stat. Arbeitsst. Über 4 bis 8 Std. B. Tageslicht Abrechnung je Tag**
Verkehrssicherung an Arbeitsstellen von kürzerer Dauer
aufstellen, beseitigen, vorhalten, warten, betreiben
und umsetzen. Vorübergehende Sicherungsmaßnahmen
durchführen.
Nach RSA Regelplan 'D III/ 1r '
Für stationäre Arbeitsstelle.
Länge der Verkehrsführung '300m '
Dauer der Verkehrsführung über 4 Std. bis 8 Std.
Bei Tageslicht.

Abrechnung je Tag
Menge: 10,000 d

**00.01.0003 Verk.sich. kürzerer Dauer durchf. An Anschlussstellen Schild Größe 3*Retroreflekt. Typ 2**
Verkehrssicherung an Arbeitsstellen von kürzerer Dauer
für den Bereich von Anschlussstellen aufstellen,
beseitigen, vorhalten, warten und betreiben.
Vorübergehende Sicherungsmaßnahmen zum Einrichten und
Räumen durchführen.
Vorhandene Verkehrsschilder nach VAO des AG
berührungsfrei auskreuzen und wieder in Kraft setzen.
Verkehrsschilder der Größe 3,
Retroreflektierend mit Folie der Bauart Typ RA2 mit
Aufstellvorrichtung nach stat. Erfordernissen und Wahl
des AN aufstellen.
Geschwindigkeitstrichter ausgehend von 60 km/h auf 40
km/h,
Aufstellen der Verkehrszeichen paarweise  (Z 274-60, Z
274-40),
Z 123 (Baustelle), Z 205 (Vorfahrt gewähren), Z 206
(Halt) incl. Haltelinie.
Zusätzlich Verkehrsschild "verkürzte Ausfahrt"
bereithalten.
Bei Tageslicht.
Abrechnung je aufgestellten Pfosten mit Fusplatten
(inkl. Verkehrszeichen und Zusatzzeichen)
Menge: 10,000 St

*Hinweis*
Gilt für alle Leistungsbereiche des AV an BAB der
zuständigen AM. Die Anwendung der Zulage wird durch die
AM festgelegt. Möglicherweise in Zusammenarbeit mit dem
Pflanzenschutzdienst bzw. dem Gesundheitsamt. Achtung
hier bestehen Gesundheitsgefahren.

#### Unterabschnitt 00.02 Zulage

**00.02.0001 Tragen von KPS bei Einzelmaßnahmen**
Tragen von KPS bei Einzelmaßnahmen
Aus Gründen des Gesundheitsschutzes sind bei Ausführung
von Baumpflegearbeiten/ Einzelmaßnahmen in den
Bereichen mit gesundheitsbeeinträchtigenden Insekten,
entsprechend geeignete Körperschutzmittel zu tragen.
Abgerechnet wird in Stück pro Baum.
Menge: 1,000 St

**00.02.0002 Tragen von KPS bei größeren Maßnahmen**
Tragen von KPS bei größeren Maßnahmen
Aus Gründen des Gesundheitsschutzes sind bei Ausführung
von Baumpflegearbeiten/  bei größeren Maßnahmen z. B.
an Baumreihen oder Alleeabschnitte in den Bereichen mit
gesundheitsbeeinträchtigenden Insekten, entsprechend
geeignete Körperschutzmittel zu tragen.
Abgerechnet wird pro Maßnahme
Menge: 1,000 St

#### Unterabschnitt 00.03 Schädlingsbekämpfung

**00.03.0001 EPS Absaugung H bis15 m, mäßiger Befall**
Eichenprozessionsspinner inkl. aller vorhandenen Nester
und Gespinste am Baum absaugen.
Beim Absaugen ist darauf zu achten, dass die
Gespinstnester kompakt als Ganzes und vollständig
beseitigt und dass dabei die Raupenhaare nicht
freigesetzt werden.
Baumhöhe bis 15m. Mäßiger Befall am Baum und in der
Krone.
Anfallendes Material wird Eigentum des AN und ist
fachgerecht und sofort von der Baustelle zu entfernen
und zu entsorgen (Sondermüll).
Der Transport der Abfälle erfolgt in geschlossenen
Behältern.
Es ist ein Nachweis über die fachgerechte Entsorgung zu
erbringen.
Die Entsorgung wird nicht gesondert vergütet.
Menge: 15,000 St

**00.03.0002 EPS Absaugung H bis15 m, starker Befall**
Eichenprozessionsspinner inkl. aller vorhandenen Nester
und Gespinste am Baum absaugen.
Beim Absaugen ist darauf zu achten, dass die
Gespinstnester kompakt als Ganzes und vollständig
beseitigt und dass dabei die Raupenhaare nicht
freigesetzt werden.
Baumhöhe bis 15m. starker Befall am Baum und in der
Krone.
Anfallendes Material wird Eigentum des AN und ist
fachgerecht und sofort von der Baustelle zu entfernen
und zu entsorgen (Sondermüll).
Der Transport der Abfälle erfolgt in geschlossenen
Behältern.
Es ist ein Nachweis über die fachgerechte Entsorgung zu
erbringen.
Die Entsorgung wird nicht gesondert vergütet.
Menge: 5,000 St

**00.03.0003 EPS Absaugung H bis30 m, mäßiger Befall**
Eichenprozessionsspinner inkl. aller vorhandenen Nester
und Gespinste am Baum absaugen.
Beim Absaugen ist darauf zu achten, dass die
Gespinstnester kompakt als Ganzes und vollständig
beseitigt und dass dabei die Raupenhaare nicht
freigesetzt werden.
Baumhöhe bis 30m. Mäßiger Befall am Baum und in der
Krone.
Anfallendes Material wird Eigentum des AN und ist
fachgerecht und sofort von der Baustelle zu entfernen
und zu entsorgen (Sondermüll).
Der Transport der Abfälle erfolgt in geschlossenen
Behältern.
Es ist ein Nachweis über die fachgerechte Entsorgung zu
erbringen.
Die Entsorgung wird nicht gesondert vergütet.
Menge: 10,000 St

**00.03.0004 EPS Absaugung H bis30 m, starker Befall**
Eichenprozessionsspinner inkl. aller vorhandenen Nester
und Gespinste am Baum absaugen.
Beim Absaugen ist darauf zu achten, dass die
Gespinstnester kompakt als Ganzes und vollständig
beseitigt und dass dabei die Raupenhaare nicht
freigesetzt werden.
Baumhöhe bis 30m. starker Befall am Baum und in der
Krone.
Anfallendes Material wird Eigentum des AN und ist
fachgerecht und sofort von der Baustelle zu entfernen
und zu entsorgen (Sondermüll).
Der Transport der Abfälle erfolgt in geschlossenen
Behältern.
Es ist ein Nachweis über die fachgerechte Entsorgung zu
erbringen.
Die Entsorgung wird nicht gesondert vergütet.
Menge: 4,000 St

**00.03.0005 Goldafter herausschneiden Baum, Strauch H bis 15 m, mäßiger Befall**
Goldafter inkl. aller vorhandenen Nester und Gespinste
am Baum / Strauch herausschneiden.
Beim herausschneide ist darauf zu achten, dass ein
Herumfliegen des abzusaugenden Materials verhindert
wird.
Baumhöhe 10-15m. Mäßiger Befall am Baum und in der
Krone.
Anfallendes Material wird wird Eigentum des AN und ist
fachgerecht und sofort von der Baustelle zu entfernen
und zu entsorgen (Sondermüll).
Der Transport der Abfälle erfolgt in geschlossenen
Behältern.
Es ist ein Nachweis über die fachgerechte Entsorgung zu
erbringen.
Die Entsorgung wir nicht gesondert vergütet.
Menge: 2,000 St

**00.03.0006 Goldafter herausschneiden Baum H 15 - 30 m, mäßiger Befall**
Goldafter inkl. aller vorhandenen Nester und Gespinste
am Baum herausschneiden.
Beim herausschneide ist darauf zu achten, dass ein
Herumfliegen des abzusaugenden Materials verhindert
wird.
Baumhöhe 15-30m. starker Befall am Baum und in der
Krone.
Anfallendes Material wird wird Eigentum des AN und ist
fachgerecht und sofort von der Baustelle zu entfernen
und zu entsorgen (Sondermüll).
Der Transport der Abfälle erfolgt in geschlossenen
Behältern.
Es ist ein Nachweis über die fachgerechte Entsorgung zu
erbringen.
Die Entsorgung wir nicht gesondert vergütet.
Menge: 2,000 St

### Abschnitt 01 Baumpflege

#### Unterabschnitt 01.00 Baumpflegearbeiten

**01.00.0001 Ast absägen*Arb.höhe 5-10 m**
StL-Nr. 211107747929099
Ast, Aststumpf oder Stämmling auf Astring absägen oder
auf Zugast zurücksetzen.
Baumstandort 'bis 10,00 m vom Fahrbahnrand entfernt '
Arbeitshöhe über Standfläche 5,00 m bis 10,00 m.
Astdurchmesser 'unterschiedlich bis 25 cm '
Schnittgut 'einer Entsorgung nach Wahl des AN zuführen
und von der Baustelle entfernen. Entsorgung/Verwertung
wird nicht gesondert vergütet '
Menge: 2,000 St

**01.00.0002 Ast absägen*Arb.höhe 10-20 m**
StL-Nr. 211107747939099
Ast, Aststumpf oder Stämmling auf Astring absägen oder
auf Zugast zurücksetzen.
Baumstandort 'bis 10,00 m vom Fahrbahnrand entfernt '
Arbeitshöhe über Standfläche 10,00 m bis 20,00 m.
Astdurchmesser 'unterschiedlich bis 25 cm '
Schnittgut 'einer Entsorgung nach Wahl des AN zuführen
und von der Baustelle entfernen. Entsorgung/Verwertung
wird nicht gesondert vergütet '
Menge: 1,000 St

**01.00.0003 Ast absägen*Arb.höhe 20-25 m**
StL-Nr. 211107747949099
Ast, Aststumpf oder Stämmling auf Astring absägen oder
auf Zugast zurücksetzen.
Baumstandort 'bis 10,00 m vom Fahrbahnrand entfernt '
Arbeitshöhe über Standfläche 20,00 m bis 25,00 m.
Astdurchmesser 'unterschiedlich bis 25 cm '
Schnittgut 'einer Entsorgung nach Wahl des AN zuführen
und von der Baustelle entfernen. Entsorgung/Verwertung
wird nicht gesondert vergütet '
Menge: 1,000 St

**01.00.0004 Kronenpflege durchführen*Baumhöhe 10-15 m Kronen-d 10-15 m**
Kronenpflege nach ZTV Baumpflege 2017 Pkt. 3.2.2
durchführen. Angleichung durch Rückschnitt äußerer
Kronenteile bei Vergreisungserscheinungen, auch Äste
unter 3 cm Durchmesser.
Allseitiger Lichtraumprofilschnitt bis 4,50m schneiden
und Stamm-und Stockausstriebe fachgerecht entfernen.
Totholzentfernung auch über 10cm Astdurchmesser
erforderlich.
Vorhandene Abschottungen erhalten.
Abgerechnet wird nach Stück Baum.
Baumstandort 'bis 10,00 m von der
Fahrbahnrandmarkierung. '
Baumhöhe über 10,00 bis 15,00 m.
Kronendurchmesser über 10,00 m bis 15,00 m.
Schnittgut 'der Verwertung nach Wahl des AN zuführen
und von der Baustelle entfernen. Entsorgung/Verwertung
wird nicht gesondert vergütet  '
Menge: 2,000 St

**01.00.0005 Kronenpflege durchführen*Baumhöhe 15-20 m Kronen-d 10-15 m**
Kronenpflege nach ZTV Baumpflege 2017 Pkt. 3.2.2
durchführen. Angleichung durch Rückschnitt äußerer
Kronenteile bei Vergreisungserscheinungen, auch Äste
unter 3 cm Durchmesser.
Allseitiger Lichtraumprofilschnitt bis 4,50m vornehmen
und Stamm-und Stockausstriebe fachgerecht entfernen.
Totholzentfernung auch über 10cm Astdurchmesser
erforderlich.
Vorhandene Abschottungen erhalten.
Abgerechnet wird nach Stück Baum.
Baumstandort 'bis10,00 m von der
Fahrbahnrandmarkierung. '
Baumhöhe über 15,00 bis 20,00 m.
Kronendurchmesser über 10,00 m bis 15,00 m.
Schnittgut 'der Verwertung nach Wahl des AN zuführen
und von der Baustelle entfernen. Entsorgung/Verwertung
wird nicht gesondert vergütet  '
Menge: 2,000 St

**01.00.0006 Kronenpflege durchführen*Baumhöhe ü. 20 m Kronen-d ü.15 m**
Kronenpflege nach ZTV Baumpflege 2017 Pkt. 3.2.2
durchführen. Angleichung durch Rückschnitt äußerer
Kronenteile bei Vergreisungserscheinungen,auch Äste
unter 3 cm Durchmesser.
Allseitiger Lichtraumprofilschnitt bis 4,50m vornehmen
und Stamm-und Stockausstriebe fachgerecht entfernen.
Totholzentfernung auch über 10cm Astdurchmesser
erforderlich.
Vorhandene Abschottungen erhalten.
 Abgerechnet wird nach Stück Baum.
Baumstandort 'bis 10,00 m von der
Fahrbahnrandmarkierung '
Baumhöhe über 20,00 m.
Kronendurchmesser über 15,00 m.
Schnittgut 'der Verwertung nach Wahl des AN zuführen
und von der Baustelle entfernen. Entsorgung/Verwertung
wird nicht gesondert vergütet  '
Menge: 2,000 St

*Hinweis*
Höhe des baumartspezifisch herzustellenden
Kronenansatzes zum Erreichen des lichten Raumes bei zu
erwartender Schleppenbildung der unteren Äste 6m
bzw.7m.Lichtraumschnitt im Bedarfsfall auch im Grob-
und Starkastbereich erforderlich.

**01.00.0007 Lichtraumprofilschnitt durchf. 4,5m ü. Fahrbahn**
StL-Nr. 2111077311909
Lichtraumprofilschnitt durchführen. Äste erforderlichen
falls auf Astring absägen oder auf Zugast einkürzen.
Abgerechnet wird nach Stück Baum.
Höhe des lichten Raumes = 4,50 m über Fahrbahn.
Breite 'in unterschiedlichen Abständen zum Fahrbahnrand
'
Schnittgut 'nach Wahl des AN zuführen und von der
Baustelle entfernen. Entsorgung/Verwertung wird nicht
gesondert vergütet  '
Menge: 8,000 St
Zuordnung: 107

**01.00.0008 Lichtraumprofilschnitt durchf.**
StL-Nr. 2111077319909
Lichtraumprofilschnitt durchführen. Äste erforderlichen
falls auf Astring absägen oder auf Zugast einkürzen.
Abgerechnet wird nach Stück Baum.
Höhe '4,50 m über Fläche auf der fahrbahnabgewandten
Seite des Baumes '
Breite ' in unterschiedlichen Abständen zum
Fahrbahnrand'
Schnittgut 'nach Wahl des AN zuführen und von der
Baustelle entfernen. Entsorgung/Verwertung wird nicht
gesondert vergütet  '
Menge: 2,000 St
Zuordnung: 107

**01.00.0009 Krone einkürzen Baumhöhe 10-15 m*Kronen-d 10-15 m*Auf Astring schn.**
StL-Nr. 20910773999339109
Krone unter Wahrung des arttypischen Erscheinungsbildes
und unter Beachtung des Regenerations- und Abschottungsvermögens sowie der Wachstumsbedingungen einkürzen.
Äste in seitlicher Ausdehnung und Höhe auf Zugast
schneiden. Abgerechnet wird nach Stück Baum.
Baumart 'unterschiedlich '
Baumstandort 'bis 10 m vom Fahrbahnrand '
Baumhöhe über 10,00 m bis 15,00 m.
Kronendurchmesser über 10,00 m bis 15,00 m.
Reduzierung 'im erforderlichen Umfang bis max. 4m. Es
können die gesamte Krone, Teile oder nur einzelne Äste
betroffen sein. '
Sich reibende, kreuzende, beschädigte, kranke und abgestorbene Äste und Zweige schneiden; bei totem Holz vorhandene Überwallungen erhalten.
Schnittgut 'nach Wahl des AN zuführen und von der
Baustelle entfernen. Entsorgung/Verwertung wird nicht
gesondert vergütet  '
Menge: 1,000 St
Zuordnung: 107

**01.00.0010 Krone einkürzen Baumhöhe 15-20 m*Kronen-d ü. 15 m*Auf Astring schn.**
StL-Nr. 20910773999449109
Krone unter Wahrung des arttypischen Erscheinungsbildes
und unter Beachtung des Regenerations- und Abschottungsvermögens sowie der Wachstumsbedingungen einkürzen.
Äste in seitlicher Ausdehnung und Höhe auf Zugast
schneiden. Abgerechnet wird nach Stück Baum.
Baumart 'unterschiedlich '
Baumstandort 'bis 10 m vom Fahrbahnrand '
Baumhöhe über 15,00 m bis 20,00 m.
Kronendurchmesser über 15,00 m.
Reduzierung 'im erforderlichen Umfang bis max. 4m. Es
können die gesamte Krone, Teile oder nur einzelne Äste
betroffen sein. '
Sich reibende, kreuzende, beschädigte, kranke und abgestorbene Äste und Zweige schneiden; bei totem Holz vorhandene Überwallungen erhalten.
Schnittgut 'nach Wahl des AN zuführen und von der
Baustelle entfernen. Entsorgung/Verwertung wird nicht
gesondert vergütet  '
Menge: 1,000 St
Zuordnung: 107

**01.00.0011 Krone einkürzen Baumhöhe ü. 20 m*Kronen-d ü. 15 m*Auf Astring schn.**
StL-Nr. 20910773999549109
Krone unter Wahrung des arttypischen Erscheinungsbildes
und unter Beachtung des Regenerations- und Abschottungsvermögens sowie der Wachstumsbedingungen einkürzen.
Äste in seitlicher Ausdehnung und Höhe auf Zugast
schneiden. Abgerechnet wird nach Stück Baum.
Baumart 'unterschiedlich '
Baumstandort 'bis 10 m vom Fahrbahnrand '
Baumhöhe über 20,00 m.
Kronendurchmesser über 15,00 m.
Reduzierung 'im erforderlichen Umfang bis max. 4m. Es
können die gesamte Krone, Teile oder nur einzelne Äste
betroffen sein. '
Sich reibende, kreuzende, beschädigte, kranke und abgestorbene Äste und Zweige schneiden; bei totem Holz vorhandene Überwallungen erhalten.
Schnittgut 'nach Wahl des AN zuführen und von der
Baustelle entfernen. Entsorgung/Verwertung wird nicht
gesondert vergütet  '
Menge: 2,000 St
Zuordnung: 107

**01.00.0012 Eingekürzte Krone nachbehandeln Baumhöhe 10-15 m*Kronen-d 10-15 m**
StL-Nr. 209107745993309
Eingekürzte Krone nachbehandeln. Austriebe der eingekürzten Baumkrone zur Herstellung eines stabilen
Kronenaufbaus und artgerechten Erscheinungsbildes
nachschneiden. Reduzierung der Anzahl der Ständer
entsprechend der Tragfähigkeit der Ständerbasis bzw.
der Festigkeit der Kappstellen. Abgerechnet wird nach
Stück Baum.
Baumstandort 'bis 10 m vom Fahrbahnrand '
Baumart 'unterschiedlich '
Baumhöhe = über 10,00 m bis 15,00 m.
Kronendurchmesser über 10,00 m bis 15,00 m.
Schnittgut 'nach Wahl des AN zuführen und von der
Baustelle entfernen. Entsorgung/Verwertung wird nicht
gesondert vergütet  '
Menge: 1,000 St
Zuordnung: 107

**01.00.0013 Eingekürzte Krone nachbehandeln Baumhöhe 15-20 m*Kronen-d ü. 15 m**
StL-Nr. 209107745994409
Eingekürzte Krone nachbehandeln. Austriebe der eingekürzten Baumkrone zur Herstellung eines stabilen
Kronenaufbaus und artgerechten Erscheinungsbildes
nachschneiden. Reduzierung der Anzahl der Ständer
entsprechend der Tragfähigkeit der Ständerbasis bzw.
der Festigkeit der Kappstellen. Abgerechnet wird nach
Stück Baum.
Baumstandort 'bis 10 m vom Fahrbahnrand '
Baumart 'unterschiedlich '
Baumhöhe = über 15,00 m bis 20,00 m.
Kronendurchmesser über 15,00 m.
Schnittgut 'nach Wahl des AN zuführen und von der
Baustelle entfernen. Entsorgung/Verwertung wird nicht
gesondert vergütet  '
Menge: 1,000 St
Zuordnung: 107

**01.00.0014 Eingekürzte Krone nachbehandeln Baumhöhe ü. 20 m*Kronen-d ü. 15 m**
StL-Nr. 209107745995409
Eingekürzte Krone nachbehandeln. Austriebe der eingekürzten Baumkrone zur Herstellung eines stabilen
Kronenaufbaus und artgerechten Erscheinungsbildes
nachschneiden. Reduzierung der Anzahl der Ständer
entsprechend der Tragfähigkeit der Ständerbasis bzw.
der Festigkeit der Kappstellen. Abgerechnet wird nach
Stück Baum.
Baumstandort 'bis 10 m vom Fahrbahnrand '
Baumart 'unterschiedlich '
Baumhöhe = über 20,00 m.
Kronendurchmesser über 15,00 m.
Schnittgut 'nach Wahl des AN zuführen und von der
Baustelle entfernen. Entsorgung/Verwertung wird nicht
gesondert vergütet  '
Menge: 2,000 St
Zuordnung: 107

**01.00.0015 Totholz am Baum beseitigen 10m neben Straße*Baumhöhe 5-10 m Kronen-d 5-10 m*Schnittgut AN**
Totholz am Baum beseitigen. Tote, absterbende Äste bis
ins gesunde Holz, auf Zugast, zurückschneiden.
Abgerechnet wird nach Stück Baum.
Baumstandort = bis 10,00 m von der Fahrbahnrand.
Baumhöhe über 5,00 m bis 10,00 m.
Kronendurchmesser über 5,00 m bis 10,00 m.
Schnittgut nach Wahl des AN zuführen und von der
Baustelle entfernen. Entsorgung/Verwertung wird nicht
gesondert vergütet.
Menge: 10,000 St
Zuordnung: 107

**01.00.0016 Totholz am Baum beseitigen 10m neben Straße*Baumhöhe 10-15 m Kronen-d 10-15 m*Schnittgut AN**
Totholz am Baum beseitigen. Tote, absterbende Äste bis
ins gesunde Holz, auf Zugast, zurückschneiden.
Abgerechnet wird nach Stück Baum.
Baumstandort = bis 10,00 m von der Fahrbahnrand.
Baumhöhe über 10,00 m bis 15,00 m.
Kronendurchmesser über 10,00 m bis 15,00 m.
Schnittgut nach Wahl des AN zuführen und von der
Baustelle entfernen. Entsorgung/Verwertung wird nicht
gesondert vergütet.
Menge: 5,000 St
Zuordnung: 107

**01.00.0017 Totholz am Baum beseitigen 10m neben Straße*Baumhöhe 15-20 m Kronen-d 10-15 m*Schnittgut AN**
Totholz am Baum beseitigen. Tote, absterbende Äste bis
ins gesunde Holz, auf Zugast, zurückschneiden.
Abgerechnet wird nach Stück Baum.
Baumstandort = bis 10,00 m von der Fahrbahnrand.
Baumhöhe über 15,00 m bis 20,00 m.
Kronendurchmesser über 10,00 m bis 15,00 m.
Schnittgut nach Wahl des AN zuführen und von der
Baustelle entfernen. Entsorgung/Verwertung wird nicht
gesondert vergütet.
Menge: 2,000 St
Zuordnung: 107

**01.00.0018 Totholz am Baum beseitigen 10m neben Straße*Baumhöhe ü 20 m Kronen-d ü 15 m*Schnittgut AN**
Totholz am Baum beseitigen. Tote, absterbende Äste bis
ins gesunde Holz, auf Zugast, zurückschneiden.
Abgerechnet wird nach Stück Baum.
Baumstandort = bis 10,00 m von der Fahrbahnrand.
Baumhöhe über 20,00 m.
Kronendurchmesser über 15,00 m.
Schnittgut nach Wahl des AN zuführen und von der
Baustelle entfernen. Entsorgung/Verwertung wird nicht
gesondert vergütet.
Menge: 1,000 St
Zuordnung: 107

#### Unterabschnitt 01.01 Sonstiges

**01.01.0001 Gehölzbestand schneiden Unterwuchs*Best. über 2 St/m2, Beseitigung v. Behinderungen, Mat. Verw. AN**
Gehölzbestand nach Angabe des AG "Auf-den-Stock"
setzen. Schnitthöhe ca. 10 - 20 cm über dem Boden.
Beschädigte Gehölze/ Bäume des verbleibenden Bestandes
fachgerecht beschneiden. Abgerechnet wird die
bearbeitete Fläche des Bestandes.
Flächen mit einer Neigung flacher als 1:4. Bei
stärkeren Niederschlägen kommt es zur Bildung von
feuchten, morastigen Abschnitten.
Alter des Bestandes = über 25 Jahre.
Mittlere Dichte des Bestandes = über 3-6 Stück/m2.
Auf-den-Stock werden nur die Gehölze gesetzt, die die
Arbeiten am Baum behindern.
Schnittgut von der Baustelle entfernen und einer
Verwertung nach Wahl des AN zuführen.
Menge: 2000,000 m2

**01.01.0002 Wildschutzzaun freischneiden Aufwuchs*bis 0,30 m DU zurückschneiden*ohne roden Mat. Verw. AN**
Wildschutzzaun freischneiden.
Vorhandene Busch-, Hecken und Baumbestand sowie
sonstiger Aufwuchs bis zu 0,30 m Durchmesser im
Straßenrandbereich zurückschneiden bzw. fällen, 1 m
über dem Erdboden gemessen,
Schnittstelle entspricht GOK
Abgerechnet wird die bearbeitete Fläche des Bestandes.
Baumfällungen mit einem Durchmesser >0,30 m werden
gesondert vergütet.
Flächen mit einer Neigung steiler als 1:3. Bei
stärkeren Niederschlägen kommt es zur Bildung von
feuchten, morastigen Abschnitten.
Alter des Bestandes = über 25 Jahre
Strauchwerk, Schnittgut und Stammholz von der Baustelle
entfernen und einer Verwertung nach Wahl des AN
zuführen.
Entsorgung/Verwertung wird nicht gesondert vergütet.
Menge: 3000,000 m2

**01.01.0003 Wildschutzzaun freischneiden Aufwuchs*bis 0,30 m DU zurückschneiden*mit roden Mat. Verw. AN**
Wildschutzzaun freischneiden.
Vorhandene Busch-, Hecken und Baumbestand sowie
sonstiger Aufwuchs bis zu 0,30 m Durchmesser im
Straßenrandbereich zurückschneiden bzw. fällen, 1 m
über dem Erdboden gemessen,
Schnittstelle entspricht GOK
Abgerechnet wird die bearbeitete Fläche des Bestandes.
Baumfällungen mit einem Durchmesser >0,30 m werden
gesondert vergütet.
Einschließlich Rodung von Wurzelwerk von Gehölzen und
Bäumen,
Frästiefe 0 bis 30 cm.
Wurzellöcher mit geeignetem Boden verfüllen. Boden profilgerecht lösen.
Fräsgut der Verwertung nach Wahl des AN zuführen.
Verwertung.
Flächen mit einer Neigung steiler als 1:3. Bei
stärkeren Niederschlägen kommt es zur Bildung von
feuchten, morastigen Abschnitten.
Alter des Bestandes = über 25 Jahre
Strauchwerk, Schnittgut und Stammholz von der Baustelle
entfernen und einer Verwertung nach Wahl des AN
zuführen.
Entsorgung/Verwertung wird nicht gesondert vergütet.
Menge: 4000,000 m2

*Hinweis*
Ein freies Fällen der Bäume ist nicht möglich. Folglich
sind besondere Arbeitsverfahren notwendig. Arbeitsverfahren so wählen, dass Schäden an Nachbarbäumen,
im Wurzelbereich und Baumumfeld vermieden werden.

### Abschnitt 02 Baumfällungen

*Hinweis*
Abstand zur Fahrbahn
Bäume stehen bis zu 25m vom Fahrbahnrand entfernt.
Gemessen wird der Durchmesser in 1,00 m über dem
Erdboden.
Holz verbleibt im Eigentum des AN

#### Unterabschnitt 02.00 Baumfällarbeiten Holz AN

**02.00.0001 Baum im Bestand fällen*DU 0,1-0,3 m Absetzen*Verw. Wahl AN Verw. Wahl AN**
StL-Nr. 216807636911101
Baum im Bestand fällen. Verbleibenden Bestand schonen.
Schnittstelle höchstens 0,25 m über dem Erdboden.
Entnahme 'Randbereich der Strecke '
Durchmesser über 0,10 bis 0,30 m.
Stückweises Absetzen.
Stammholz der Verwertung nach Wahl des AN zuführen.
Schlagabraum der Verwertung nach Wahl des AN zuführen.
Menge: 75,000 St

**02.00.0002 Baum im Bestand fällen*DU 0,3-0,5 m Absetzen*Verw. Wahl AN Verw. Wahl AN**
StL-Nr. 216807636921101
Baum im Bestand fällen. Verbleibenden Bestand schonen.
Schnittstelle höchstens 0,25 m über dem Erdboden.
Entnahme 'Randbereich der Strecke '
Durchmesser über 0,30 bis 0,50 m.
Stückweises Absetzen.
Stammholz der Verwertung nach Wahl des AN zuführen.
Schlagabraum der Verwertung nach Wahl des AN zuführen.
Menge: 60,000 St

**02.00.0003 Baum im Bestand fällen*DU 0,5-0,75 m Absetzen*Verw. Wahl AN Verw. Wahl AN**
StL-Nr. 216807636931101
Baum im Bestand fällen. Verbleibenden Bestand schonen.
Schnittstelle höchstens 0,25 m über dem Erdboden.
Entnahme 'Randbereich der Strecke '
Durchmesser über 0,50 bis 0,75 m.
Stückweises Absetzen.
Stammholz der Verwertung nach Wahl des AN zuführen.
Schlagabraum der Verwertung nach Wahl des AN zuführen.
Menge: 40,000 St

**02.00.0004 Baum im Bestand fällen*DU 0,75-1 m Absetzen*Verw. Wahl AN Verw. Wahl AN**
StL-Nr. 216807636941101
Baum im Bestand fällen. Verbleibenden Bestand schonen.
Schnittstelle höchstens 0,25 m über dem Erdboden.
Entnahme 'Randbereich der Strecke '
Durchmesser über 0,75 bis 1,00 m.
Stückweises Absetzen.
Stammholz der Verwertung nach Wahl des AN zuführen.
Schlagabraum der Verwertung nach Wahl des AN zuführen.
Menge: 10,000 St

**02.00.0005 Baum im Bestand fällen*DU 1-1,25 m Absetzen*Verw. Wahl AN Verw. Wahl AN**
StL-Nr. 216807636951101
Baum im Bestand fällen. Verbleibenden Bestand schonen.
Schnittstelle höchstens 0,25 m über dem Erdboden.
Entnahme 'Randbereich der Strecke '
Durchmesser über 1,00 bis 1,25 m.
Stückweises Absetzen.
Stammholz der Verwertung nach Wahl des AN zuführen.
Schlagabraum der Verwertung nach Wahl des AN zuführen.
Menge: 5,000 St

**02.00.0006 Baum im Bestand fällen Absetzen*Verw. Wahl AN Verw. Wahl AN**
StL-Nr. 216807636991101
Baum im Bestand fällen. Verbleibenden Bestand schonen.
Schnittstelle höchstens 0,25 m über dem Erdboden.
Entnahme 'Randbereich der Strecke '
Durchmesser 'über 1,25 m'
Stückweises Absetzen.
Stammholz der Verwertung nach Wahl des AN zuführen.
Schlagabraum der Verwertung nach Wahl des AN zuführen.
Menge: 1,000 St

*Hinweis*
Abstand zur Fahrbahn
Bäume stehen bis zu 25m vom Fahrbahnrand entfernt.
Gemessen wird der Durchmesser in 1,00 m über dem
Erdboden.
Holz verbleibt im Eigentum des AG

#### Unterabschnitt 02.01 Baumfällarbeiten Holz AG

**02.01.0001 Baum im Bestand fällen*DU 0,1-0,3 m Absetzen**
StL-Nr. 216807636911900
Baum im Bestand fällen. Verbleibenden Bestand schonen.
Schnittstelle höchstens 0,25 m über dem Erdboden.
Entnahme 'Randbereich der Strecke'
Durchmesser über 0,10 bis 0,30 m.
Stückweises Absetzen.
Stammholz 'Holz und Schlagabraum geordnet am Ort der
Fällung lagern'
Menge: 144,000 St

**02.01.0002 Baum im Bestand fällen*DU 0,3-0,5 m Absetzen**
StL-Nr. 216807636921900
Baum im Bestand fällen. Verbleibenden Bestand schonen.
Schnittstelle höchstens 0,25 m über dem Erdboden.
Entnahme 'Randbereich der Strecke'
Durchmesser über 0,30 bis 0,50 m.
Stückweises Absetzen.
Stammholz 'Holz und Schlagabraum geordnet am Ort der
Fällung lagern'
Menge: 25,000 St

**02.01.0003 Baum im Bestand fällen*DU 0,5-0,75 m Absetzen**
StL-Nr. 216807636931900
Baum im Bestand fällen. Verbleibenden Bestand schonen.
Schnittstelle höchstens 0,25 m über dem Erdboden.
Entnahme 'Randbereich der Strecke'
Durchmesser über 0,50 bis 0,75 m.
Stückweises Absetzen.
Stammholz 'Holz und Schlagabraum geordnet am Ort der
Fällung lagern'
Menge: 45,000 St

**02.01.0004 Baum im Bestand fällen*DU 0,75-1 m Absetzen**
StL-Nr. 216807636941900
Baum im Bestand fällen. Verbleibenden Bestand schonen.
Schnittstelle höchstens 0,25 m über dem Erdboden.
Entnahme 'Randbereich der Strecke'
Durchmesser über 0,75 bis 1,00 m.
Stückweises Absetzen.
Stammholz 'Holz und Schlagabraum geordnet am Ort der
Fällung lagern'
Menge: 1,000 St

**02.01.0005 Baum im Bestand fällen*DU 1-1,25 m Absetzen**
StL-Nr. 216807636951900
Baum im Bestand fällen. Verbleibenden Bestand schonen.
Schnittstelle höchstens 0,25 m über dem Erdboden.
Entnahme 'Randbereich der Strecke'
Durchmesser über 1,00 bis 1,25 m.
Stückweises Absetzen.
Stammholz 'Holz und Schlagabraum geordnet am Ort der
Fällung lagern'
Menge: 1,000 St

**02.01.0006 Baum im Bestand fällen Absetzen**
StL-Nr. 216807636991900
Baum im Bestand fällen. Verbleibenden Bestand schonen.
Schnittstelle höchstens 0,25 m über dem Erdboden.
Entnahme 'Randbereich der Strecke'
Durchmesser 'über 1m'
Stückweises Absetzen.
Stammholz 'Holz und Schlagabraum geordnet am Ort der
Fällung lagern'
Menge: 1,000 St

#### Unterabschnitt 02.02 Stammholz und Schnittgut aufarb.

**02.02.0001 Baum-Aufarbeitung Windwurf**
Bäume, die durch Wind umgestürzt sind, aufarbeiten
(ohne Wurzelstock).
Durchmesser bis 0,5 m.
Stamm- und Abholz sowie Häckselgut gehen in Eigentum
des AN über und einer Verwertung nach Wahl des AN
zuzuführen. Material von der Baustelle entfernen.
Entsorgung wird nicht gesondert vergütet.'
Menge: 1,000 St

**02.02.0002 Baum-Aufarbeitung Windwurf > 0,5 m**
wie vor, jedoch
Durchmesser über 0,5 m.
Menge: 1,000 St

**02.02.0003 Baumaufarbeitung Windbruch**
Bäume, die durch Wind abgebrochen sind,
aufarbeiten(ohne Wurzelstock).
Durchmesser bis 0,5 m.
Stamm- und Abholz sowie Häckselgut gehen in Eigentum
des AN über und einer Verwertung nach Wahl des AN
zuzuführen. Material von der Baustelle entfernen.
Entsorgung wird nicht gesondert vergütet.'
Menge: 1,000 St

**02.02.0004 Baumaufarbeitung Windbruch > 0,5 m**
wie vor, jedoch
Durchmesser über 0,5 m.
Menge: 1,000 St

#### Unterabschnitt 02.03 Wurzelstöcke ausfräsen

**02.03.0001 Wurzelstöcke ausfräsen DU 0,1 - 0,3 m*Tiefe 0 - 30 cm Verfüll/Boden AG*Fräsg. Verw.**
StL-Nr. 208106025111500
Wurzelstöcke einschließlich Wurzelansätze ausfräsen.
Abgerechnet wird der Durchmesser der Schnittstelle des
Wurzelstocks.
Durchmesser über 0,1 bis 0,3 m.
Frästiefe 0 bis 30 cm.
Wurzellöcher mit geeignetem Boden verfüllen. Boden profilgerecht lösen.
Fräsgut der Verwertung nach Wahl des AN zuführen. Verwertung nach Unterlagen des AG nachweisen.
Menge: 24,000 St
Zuordnung: 106

**02.03.0002 Wurzelstöcke ausfräsen DU 0,3 - 0,5 m*Tiefe 0 - 30 cm Verfüll/Boden AG*Fräsg. Verw.**
StL-Nr. 208106025211500
Wurzelstöcke einschließlich Wurzelansätze ausfräsen.
Abgerechnet wird der Durchmesser der Schnittstelle des
Wurzelstocks.
Durchmesser über 0,3 bis 0,5 m.
Frästiefe 0 bis 30 cm.
Wurzellöcher mit geeignetem Boden verfüllen. Boden profilgerecht lösen.
Fräsgut der Verwertung nach Wahl des AN zuführen. Verwertung nach Unterlagen des AG nachweisen.
Menge: 16,000 St
Zuordnung: 106

**02.03.0003 Wurzelstöcke ausfräsen DU 0,5 - 0,75 m*Tiefe 0 - 30 cm Verfüll/Boden AG*Fräsg. Verw.**
StL-Nr. 208106025311500
Wurzelstöcke einschließlich Wurzelansätze ausfräsen.
Abgerechnet wird der Durchmesser der Schnittstelle des
Wurzelstocks.
Durchmesser über 0,5 bis 0,75 m.
Frästiefe 0 bis 30 cm.
Wurzellöcher mit geeignetem Boden verfüllen. Boden profilgerecht lösen.
Fräsgut der Verwertung nach Wahl des AN zuführen. Verwertung nach Unterlagen des AG nachweisen.
Menge: 25,000 St
Zuordnung: 106

**02.03.0004 Wurzelstöcke ausfräsen DU 0,75 - 1 m*Tiefe 0 - 30 cm Verfüll/Boden AG*Fräsg. Verw.**
StL-Nr. 208106025411500
Wurzelstöcke einschließlich Wurzelansätze ausfräsen.
Abgerechnet wird der Durchmesser der Schnittstelle des
Wurzelstocks.
Durchmesser über 0,75 bis 1 m.
Frästiefe 0 bis 30 cm.
Wurzellöcher mit geeignetem Boden verfüllen. Boden profilgerecht lösen.
Fräsgut der Verwertung nach Wahl des AN zuführen. Verwertung nach Unterlagen des AG nachweisen.
Menge: 5,000 St
Zuordnung: 106

**02.03.0005 Wurzelstöcke ausfräsen*Tiefe 0 - 30 cm Verfüll/Boden AG*Fräsg. Verw.**
StL-Nr. 208106025911500
Wurzelstöcke einschließlich Wurzelansätze ausfräsen.
Abgerechnet wird der Durchmesser der Schnittstelle des
Wurzelstocks.
Durchmesser 'über 1,00 m '
Frästiefe 0 bis 30 cm.
Wurzellöcher mit geeignetem Boden verfüllen. Boden profilgerecht lösen.
Fräsgut der Verwertung nach Wahl des AN zuführen. Verwertung nach Unterlagen des AG nachweisen.
Menge: 2,000 St
Zuordnung: 106

#### Unterabschnitt 02.04 Stubbenbeseitigung nach Baumwindbr.

**02.04.0001 Stubbenbeseitigung n. Wind**
Stubbenbeseitigung nach Windwurf/Windbruch
Stubben/Wurzelstöcke sind vollständig zu beseitigen.
Wurzeltellerdurchmesser bis 6 m.
Wurzellöcher unterhalb des Planums mit geeignetem Boden
verfüllen, Boden verdichten, Boden liefern.
Wurzelstöcke gehen in Eigentum des AN über und sind
entsprechend den einschlägigen Vorschriften von der
Baustelle zu entfernen und zu entsorgen. Entsorgung
wird nicht gesondert vergütet.
Menge: 1,000 St

**02.04.0002 Stubbenbeseitigung n. Wind > 6,0 m**
wie vor, jedoch
Wurzeltellerdurchmesser über 6 m.
Menge: 1,000 St

### Abschnitt 03 Entsorgung

#### Unterabschnitt 03.00 Schnittgut

**03.00.0001 Nicht gefährl.Abfall entsorgen EPS Beseitigung*Geb. einr. Nachweis U.AG**
Nicht gefährlichen Abfall laden, fördern und entsorgen.
Abgerechnet wird nach Wiegescheinen.
Abfall 'Schnittgut mit EPS-Befall'
Abfallschlüssel Nr. '020102'
Beseitigung, Überlassung an öffentlich-rechtlichen
Entsorgungsträger (örE).
Gebühren der Entsorgungsanlage sind einzurechnen.
Für nicht gefährlichen Abfall Nachweis nach Unterlagen
des AG führen.
Menge: 0,500 t

**03.00.0002 Nicht gefährl.Abfall entsorgen Pilz Beseitigung*Geb. einr. Nachweis U.AG**
Nicht gefährlichen Abfall laden, fördern und entsorgen.
Abgerechnet wird nach Wiegescheinen.
Abfall 'Schnittgut mit Pilz-Befall'
Abfallschlüssel Nr. '020103'
Beseitigung, Überlassung an öffentlich-rechtlichen
Entsorgungsträger (örE).
Gebühren der Entsorgungsanlage sind einzurechnen.
Für nicht gefährlichen Abfall Nachweis nach Unterlagen
des AG führen.
Menge: 0,500 t

#### Unterabschnitt 03.01 Häckselmaterial

**03.01.0001 Nicht gefährl.Abfall entsorgen EPS Beseitigung*Geb. einr. Nachweis U.AG**
Nicht gefährlichen Abfall laden, fördern und entsorgen.
Abgerechnet wird nach Wiegescheinen.
Abfall 'Häckselmaterial mit EPS-Befall'
Abfallschlüssel Nr. '020102'
Beseitigung, Überlassung an öffentlich-rechtlichen
Entsorgungsträger (örE).
Gebühren der Entsorgungsanlage sind einzurechnen.
Für nicht gefährlichen Abfall Nachweis nach Unterlagen
des AG führen.
Menge: 0,500 t

**03.01.0002 Nicht gefährl.Abfall entsorgen Pilz Beseitigung*Geb. einr. Nachweis U.AG**
Nicht gefährlichen Abfall laden, fördern und entsorgen.
Abgerechnet wird nach Wiegescheinen.
Abfall 'Häckselmaterial mit Pilz-Befall'
Abfallschlüssel Nr. '020103'
Beseitigung, Überlassung an öffentlich-rechtlichen
Entsorgungsträger (örE).
Gebühren der Entsorgungsanlage sind einzurechnen.
Für nicht gefährlichen Abfall Nachweis nach Unterlagen
des AG führen.
Menge: 0,500 t

USt %: 19,00
